# CHAU - Chausseestraße 7, 10115 Berlin
Angebotsaufforderung (GAEB DA XML 3.3, DA83)
Projekt: CHAU
Währung: EUR
Vergabeart: Freihändige Vergabe
Abgabeort: Covivio Immobilien GmbH Lietzenburger Str. 90 10719 Berlin F
Ausführungsbeginn: 19.01.2026
Sicherheit Vertragserfüllung %: 0,00
Sicherheit Gewährleistung %: 0,00
Auftraggeber: Covivio Immobilien GmbH, Lietzenburger Str. 90, 10719 Berlin
Ausführungsort: CHAU, Chausseestraße 7, 10115 Berlin
Erstellt mit: 5 251002, NOVA AVA, 07.10.2025

## ALLGEMEINE PROJEKTBESCHREIBUNG CHAU
Grundstück:
Chausseestraße 7, 10115 Berlin

Projekt Kürzel: CHAU

Dachgeschoss-Ausbau

Die Bebauung Chausseestraße 7 besteht aus Vorderhaus in Blockrandbebauung, Seitenflügel und Hinterhaus, mit zwei Höfen. Der erste Hinterhof ist unterkellert und besitz eine Kappendecke, die von ihrer Tragfähigkeit eingeschränkt ist.
Das gesamte Dachgeschoss soll ausgebaut werden.

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
Das 5-geschossige Gebäude ist in Ziegelbauweise mit Holzbalkendecken in den Obergeschossen und einer massiven Decke über dem Kellergeschoss errichtet. Die Flachdächer besitzen eine Bedachung aus Bitumendichtbahn. Das Gebäude und der Innenhof sind unterkellert, die Fassaden sind verputzt.

Das vorhandene Dach wird komplett abgetragen, wobei das neugeplante Dach die Dachneigung, die Trauf- und die Firsthöhe des Bestanddaches beibehält. Das neue Dach erhält eine extensive Begrünung

Kennzahlen:
Wohneinheiten Bestand  = 29 WE
Wohneinheiten Neu = 2 WE
Treppenhäuser = 3 Stück

Sonstiges:
Als Vorbereitung des Ausbaues ist eine Schwammsanierung und eine Balkenverstärkung erforderlich.

Hinweis: Die Decke im im Innenhof ist eine Kappendecke und deren maximale Belastung
von 400 Kg/m² darf nicht überschritten werden.

## ALLGEMEINE TECHNISCHE VORBEMERKUNGEN
Der sachliche Geltungsbereich ergibt sich ebenso wie die technische Ausführung aus den ATV:
DIN 18451 Gerüstarbeiten und den anerkannten Regeln der Technik.
DIN 18335 Stahlbauarbeiten

Ergänzend sind u.a. folgende ATV zu berücksichtigen:
DIN 18 299 Allgemeine Regelungen für Bauarbeiten jeder Art.

Weiterhin gelten sämtliche europäischen und nationalen Vorschriften, Merkblätter, Stoff- und Prüfnormen usw. jeweils in ihrer aktuellen Fassung. Als vereinbart gelten weiterhin die Herstellerverarbeitungsangaben, Zulassungen und Empfehlungen der jeweiligen Fachverbände.

## 3031 Baustelleneinrichtung
Datum: 07.10.2025

### Titel 1 Baustelleneinrichtung

*Hinweis: Übersichtsplan BE*
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
**1.10 Beantragung Sondernutzung und VrAO**
Die Beantragung und Einholung der Sondernutzungserlaubnis und
VrAO für öffentliches Straßenland nach §11 Berliner Straßengesetz
beim örtlich zuständigen Tiefbauamt (Straßenbaulastträger) und
Verkehrslenkung Berlin.

Die anfallenden Gebühren werden vom AG übernommen und der
Antrag ist mit der örtlichen Bauleitung abzustimmen
Menge: 1,000 Stk

**1.20 Baustellen-WC**
Toilettenkabine, abschließbar, nach Arbeitsstättenverordnung §45
aufstellen und für die Grundstandzeit vorhalten, unterhalten und
wieder entfernen.
Inklusive wöchentlicher Entleerungen und Reinigungen und
eventuellem Austausch der Kabine.
Menge: 24,000 Wo

**1.30 Geschlossener Bauzaun aufstellen**
Bauzaun nach entsprechender Notwendigkeit in
geschlossener Bauweise,
h = 2,00 m, aus Brettern einseitig gehobelt oder
Holzwerkstoffplatten zur Eingrenzung der Baustelle im
öffentlichen Straßenland und der Lagerflächen stand -
und verkehrssicher nach ortsüblichen statischen Bemessungen,
den Verkehr nicht einschränkend,
für die Leistungen des AN und darüber hinaus bis zum Ende der
Baumaßnahme, auch der Nachunternehmer sowie der bauseitigen
Fremdgewerke aufstellen und sichern.
Kanten sind rot / weiß zu markieren.
Zugänge sind verschlossen zu halten;
ein Schlüssel ist für den Bauherren und die Bauleitung
AG bereitzustellen.

Abbau und Abtransport am Ende der Bauzeit.
Aufstellort: Straße
Menge: 36,000 m

**1.40 Bauzaun-Tür, Holz, Breite 1,00 m**
Bauzaun-Tür aus dicht gestoßenen Brettern, passend
zum Bauzaun, einflügelig, verschließbar,
inkl. diebstahlgesichertem Überwurfschloss.

Lichte Durchgangsbreite: 1,00 m
Zaunhöhe: 2,00 m
Menge: 1,000 St
- 1, Leistungsbereiche: 013
Leistungsbereiche: 013

**1.50 Tor 2-flügelig im Bauzaun**
Tor 2-flügelig im Bauzaun
Einbauen und anschließendes wieder räumen von ca. 2,00 m bis
3,00 m breiten Toren im vorbeschriebenen Bauzaun.
Das Tor ist stets geschlossen zu halten.
Menge: 1,000 St

**1.60 Bauzaunanlage geschlossen vorhalten**
Vorhalten des geschlossen Bauzaunes und der Türen und Tore
 für die Zeit nach Abschluss der beauftragten Leistungen, einschl. allen
Zugängen und Zufahrten.

Abrechnung: Überlassungsdauer pro m x Woche
Menge: 3744,000 mWo
